# Montante agua caliente SharkBite PEXa UV BO-Press Ø25 - de RWC

- Propiedad del archivo: CONSTRUNARIO
- Formato: FIEBDC-3/2012
- Programa: Construnario Versión 3.51
- Fecha de los precios: 23/10/2023
- Divisa: EUR
- Código: reliance-wor

**M00331** m Montante agua caliente SharkBite PEXa UV BO-Press Ø25 - de RWC
Montante de agua caliente mediante tubería SharkBite PEXa UV Black Protection, resistentes a los rayos ultravioletas de Ø25 mm, espesor 2,3 mm, sistema press, desde el cuarto de contadores hasta la llave general de entrada a vivienda, con p.p. de accesorios del mismo material y pieza metálica de transición para unir esta con el contador de la vivienda, según Norma ISO 15875. Todo ello sujeto mediante abrazaderas, totalmente terminada, probada y funcionando según normativa vigente CTE DB HS-4.

| Código | Ud | Descripción | Rendimiento |
|---|---|---|---|
| O01OA030 | h | Oficial primera fontanería (mano de obra) | 0.090 |
| O01OA060 | h | Peón de fontanería (mano de obra) | 0.090 |
| ABRA25 | u | Abrazadera sujección tubería 25 mm (material) | 0.225 |
| S825S5UV100 | m | Tubería SharkBite PEX-a UV BP 25x2,3 mm - bobina de 100 metros (material) | 1.000 |
| SNP022525 | u | Codo igual Press 25 mm, cuerpo en PPSU, casquillo en acero inox, con orificio de control de posicionamiento de la tubería, junta especial que le permite garantizar la estanqueidad por la parte interior del tubo, emblistado en bolsa unitaria, con código de barras y código de producto. Accesorio válido para tuberías PEXa, PEXa UV Black, PEXaEVOH 5, Multilayer y PERT EVOH 5, según la aplicación. Prensados TIPO "RF", "U" y TH". (material) | 0.050 |
| SNP03252525 | u | Té igual Press 25 mm, cuerpo en PPSU, casquillo en acero inox, con orificio de control de posicionamiento de la tubería, junta especial que le permite garantizar la estanqueidad por la parte interior del tubo, emblistado en bolsa unitaria, con código de barras y código de producto. Accesorio válido para tuberías PEXa, PEXa UV Black, PEXaEVOH 5, Multilayer y PERT EVOH 5, según la aplicación. Prensados TIPO "RF", "U" y TH". (material) | 0.050 |
| SNP03252520 | u | Té reducida Press 25-25-20 mm, cuerpo en PPSU, casquillo en acero inox, con orificio de control de posicionamiento de la tubería, junta especial que le permite garantizar la estanqueidad por la parte interior del tubo, emblistado en bolsa unitaria, con código de barras y código de producto. Accesorio válido para tuberías PEXa, PEXa UV Black, PEXaEVOH 5, Multilayer y PERT EVOH 5, según la aplicación. Prensados TIPO "RF", "U" y TH". (material) | 0.025 |
| E02EC0030 | m | Coquilla de espuma elastomérica e'=25 mm, ø'=28 mm (material) | 1.000 |
| %0.03 | % | Costes indirectos | 0 % |

## Recursos

**O01OA030** h Oficial primera fontanería
Mano de obra de Oficial de Fontanería

**O01OA060** h Peón de fontanería
Mano de obra de Peón de Fontanería

**ABRA25** u Abrazadera sujección tubería 25 mm
Abrazadera clip sujección tubería 25 mm exterior

**S825S5UV100** m Tubería SharkBite PEX-a UV BP 25x2,3 mm - bobina de 100 metros
Tubería de polietileno reticulado Sharkbite (PE-Xa) UV Black Protection de 25 mm x 2,3 mm de espesor, en bobina de 100 metros y color negro. Fabricación por sistema peróxido Xa, que le aporta una gran flexibilidad y una perfecta homogeneización de la reticulación, son muy resistentes a la corrosión, presentan una excelente memoria térmica y son ligeras y flexibles. Son resistentes a los rayos ultravioletas. Temperatura máxima de trabajo 95ºC y presión máxima 8 bar, fabricada según Norma ISO 15875.

**E02EC0030** m Coquilla de espuma elastomérica e'=25 mm, ø'=28 mm
Coquilla de espuma elastomérica e'=25 mm, p/diámetro ext. tubo ø'=28 mm, ø int. mín/máx coquilla 29-30,5 mm, SH/Armaflex

**%0.03** % Costes indirectos
CCostes indirectos.
