# Inst. radiadores: Sistema bitubo PPSU SharkBite PEXa-Press - de RWC

- Propiedad del archivo: CONSTRUNARIO
- Formato: FIEBDC-3/2012
- Programa: Construnario Versión 3.51
- Fecha de los precios: 23/10/2023
- Divisa: EUR
- Código: reliance-wor

**M00376** m Inst. radiadores: Sistema bitubo PPSU SharkBite PEXa-Press - de RWC
Punto de instalación de calefacción por radiadores bitubular por colector de PPSU Press, con tubería SharkBite PEXa y sistema Press, en vivienda, empotrada, según planos, incluso parte proporcional de accesorios, apertura y cierre de rozas, acesorios de albañilería. Totalmente terminada, probada y funcionando según RITE.

| Código | Ud | Descripción | Rendimiento |
|---|---|---|---|
| O01OB170 | h | Oficial de primera calefactor (mano de obra) | 0.070 |
| O01OB195 | h | Péon fontanero calefactor (mano de obra) | 0.070 |
| S816S4T100 | m | Tubería SharkBite PEXa de 16x1,8 mm - bobina de 100 metros (material) | 0.560 |
| S820S5T100 | m | Tubería SharkBite PEXa de 20x1,9 mm - bobina de 100 metros (material) | 0.800 |
| S825S5T100 | m | Tubería SharkBite PEXa de 25x2,3 mm - bobina de 100 metros (material) | 0.160 |
| SN7PCB2 | u | Caja para colector en PPSU en fontaneria de 350x500 mm (material) | 0.010 |
| SNP7C25316 | u | Colector SharkBite Press (PPSU) DN25-161616 (material) | 0.020 |
| SNP7C25416 | u | Colector SharkBite Press (PPSU) DN25-16161616 (material) | 0.020 |
| SNP021616 | u | Codo igual Press 16 mm, cuerpo en PPSU, casquillo en acero inox, con orificio de control de posicionamiento de la tubería, junta especial que le permite garantizar la estanqueidad por la parte interior del tubo, emblistado en bolsa unitaria, con código de barras y código de producto. Accesorio válido para tuberías PEXa, PEXa UV Black, PEXaEVOH 5, Multilayer y PERT EVOH 5, según la aplicación. Prensados TIPO "RF", "U" y TH". ~LSNP021616ESPEn la bolsa unitaria se registra el día y la hora de su envasado, para garantizar y ofrecer un mejor control de calidad. SNP021616.RTF (material) | 0.100 |
| SNP021612FB | u | Codo terminal hembra inserto metálico Press 16-1/2" mm, cuerpo en PPSU, casquillo en acero inox, con orificio de control de posicionamiento de la tubería, junta especial que le permite garantizar la estanqueidad por la parte interior del tubo, emblistado en bolsa unitaria, con código de barras y código de producto. Accesorio válido para tuberías PEXa, PEXa UV Black, PEXaEVOH 5, Multilayer y PERT EVOH 5, según la aplicación. Prensados TIPO "RF", "U" y TH". La aleación del inserto metálico está bajo la composición CW617N, es muy resistente a corrosión según norma UNE EN 12165. La rosca es tipo "Whitworth BSP paralela" con una profundidad de 14 mm. (material) | 0.040 |
| SNP022534FB | u | Codo terminal hembra inserto metálico Press 25-3/4" mm, cuerpo en PPSU, casquillo en acero inox, con orificio de control de posicionamiento de la tubería, junta especial que le permite garantizar la estanqueidad por la parte interior del tubo, emblistado en bolsa unitaria, con código de barras y código de producto. Accesorio válido para tuberías PEXa, PEXa UV Black, PEXaEVOH 5, Multilayer y PERT EVOH 5, según la aplicación. Prensados TIPO "RF", "U" y TH". La aleación del inserto metálico está bajo la composición CW617N, es muy resistente a corrosión según norma UNE EN 12165. La rosca es tipo "Whitworth BSP paralela" con una profundidad de 14 mm. (material) | 0.040 |
| SNP03252025 | u | Té reducida Press 25-20-25 mm, cuerpo en PPSU, casquillo en acero inox, con orificio de control de posicionamiento de la tubería, junta especial que le permite garantizar la estanqueidad por la parte interior del tubo, emblistado en bolsa unitaria, con código de barras y código de producto. Accesorio válido para tuberías PEXa, PEXa UV Black, PEXaEVOH 5, Multilayer y PERT EVOH 5, según la aplicación. Prensados TIPO "RF", "U" y TH". (material) | 0.020 |
| SNP03252020 | u | Té reducida Press 25-20-20 mm, cuerpo en PPSU, casquillo en acero inox, con orificio de control de posicionamiento de la tubería, junta especial que le permite garantizar la estanqueidad por la parte interior del tubo, emblistado en bolsa unitaria, con código de barras y código de producto. Accesorio válido para tuberías PEXa, PEXa UV Black, PEXaEVOH 5, Multilayer y PERT EVOH 5, según la aplicación. Prensados TIPO "RF", "U" y TH". (material) | 0.010 |
| SNP001620 | u | Manguito reducido Press 20-16 mm, cuerpo en PPSU, casquillo en acero inox, con orificio de control de posicionamiento de la tubería, junta especial que le permite garantizar la estanqueidad por la parte interior del tubo, emblistado en bolsa unitaria, con código de barras y código de producto. Accesorio válido para tuberías PEXa, PEXa UV Black, PEXaEVOH 5, Multilayer y PERT EVOH 5, según la aplicación. Prensados TIPO "RF", "U" y TH". (material) | 0.020 |
| SNP03201616 | u | Té reducida Press 20-16-16 mm, cuerpo en PPSU, casquillo en acero inox, con orificio de control de posicionamiento de la tubería, junta especial que le permite garantizar la estanqueidad por la parte interior del tubo, emblistado en bolsa unitaria, con código de barras y código de producto. Accesorio válido para tuberías PEXa, PEXa UV Black, PEXaEVOH 5, Multilayer y PERT EVOH 5, según la aplicación. Prensados TIPO "RF", "U" y TH". (material) | 0.020 |
| SNP012534MB | u | Racor fijo macho inserto metalico Press 25-3/4" (material) | 0.600 |
| %0.03 | % | Costes indirectos | 0 % |

## Recursos

**O01OB170** h Oficial de primera calefactor
Mano de obra de Oficial de Fontanería calefactor.

**O01OB195** h Péon fontanero calefactor
Mano de obra de Peón de Fontanería calefactor.

**S816S4T100** m Tubería SharkBite PEXa de 16x1,8 mm - bobina de 100 metros
Tubería de polietileno reticulado Sharkbite (PE-Xa), de 16 mm x 1,8 mm de espesor, en bobina de 100 metros y color natural. Fabricación por sistema peróxido Xa, que le aporta una gran flexibilidad y una perfecta homogeneización de la reticulación, son muy resistentes a la corrosión, presentan una excelente memoria térmica y son ligeras y flexibles. Temperatura máxima de trabajo 95ºC y presión máxima 8 bar, fabricada según Norma ISO 15875.

**S820S5T100** m Tubería SharkBite PEXa de 20x1,9 mm - bobina de 100 metros
Tubería de polietileno reticulado Sharkbite (PE-Xa), de 20 mm x 1,9 mm de espesor, en bobina de 100 metros y color natural. Fabricación por sistema peróxido Xa, que le aporta una gran flexibilidad y una perfecta homogeneización de la reticulación, son muy resistentes a la corrosión, presentan una excelente memoria térmica y son ligeras y flexibles. Temperatura máxima de trabajo 95ºC y presión máxima 8 bar, fabricada según Norma ISO 15875.

**S825S5T100** m Tubería SharkBite PEXa de 25x2,3 mm - bobina de 100 metros
Tubería de polietileno reticulado Sharkbite (PE-Xa), de 25 mm x 2,3 mm de espesor, en bobina de 100 metros y color natural. Fabricación por sistema peróxido Xa, que le aporta una gran flexibilidad y una perfecta homogeneización de la reticulación, son muy resistentes a la corrosión, presentan una excelente memoria térmica y son ligeras y flexibles. Temperatura máxima de trabajo 95ºC y presión máxima 8 bar, fabricada según Norma ISO 15875.

**SN7PCB2** u Caja para colector en PPSU en fontaneria de 350x500 mm
Caja para colector SharkBite Nexus, con disposición para albergar distintas salidas, enfunción de si lleván llave de corte a la entrada o no. Su dimensión es 350 alto x 500 ancho x 95 profundidad, medida en milimetros, fabricada en PVC, incluye tapadera para su posterior cierre.

**SNP7C25316** u Colector SharkBite Press (PPSU) DN25-161616
Colector SharkBite Press, fabricado su cuerpo en polifenilsulfona (PPSU), y sus casquillos en acero inoxidable AISI-304, la entrada de conexión a tubería en DN25 mm y salidas 16-16-16 mm Press. Dada su versatilidad puede instalarse en techo girando 180º, el módulo o módulos que interese, tambien pueden instalarse en cajas de registro.Colector válido para tuberías SharkBite PEX-a, SharkBite PEX-a UV Black Protection y SharkBite MULTILAYER. Admite tres tipo de prensado, "U", "RF" y "TH". Su temperatura máxima de trabajo es de 95ºC y la presión de 16 bar.

**SNP7C25416** u Colector SharkBite Press (PPSU) DN25-16161616
Colector SharkBite Press, fabricado su cuerpo en polifenilsulfona (PPSU), y sus casquillos en acero inoxidable AISI-304, la entrada de conexión a tubería en DN25 mm y salidas 16-16-16-16 mm Press. Dada su versatilidad puede instalarse en techo girando 180º, el módulo o módulos que interese, tambien pueden instalarse en cajas de registro.Colector válido para tuberías SharkBite PEX-a, SharkBite PEX-a UV Black Protection y SharkBite MULTILAYER. Admite tres tipo de prensado, "U", "RF" y "TH". Su temperatura máxima de trabajo es de 95ºC y la presión de 16 bar.

**SNP012534MB** u Racor fijo macho inserto metalico Press 25-3/4"
Racor fijo macho inserto metálico Press 25-3/4" mm, cuerpo en PPSU, casquillo en acero inox, con orificio de control de posicionamiento de la tubería, junta especial que le permite garantizar la estanqueidad por la parte interior del tubo, emblistado en bolsa unitaria, con código de barras y código de producto. Accesorio válido para tuberías PEXa, PEXa UV Black, PEXaEVOH 5, Multilayer y PERT EVOH 5, según la aplicación. Prensados TIPO "RF", "U" y TH". La aleación del inserto metálico está bajo la composición CW617N, es muy resistente a corrosión según norma UNE EN 12165. La rosca es tipo "Whitworth BSP paralela" con una profundidad de 14 mm.

**%0.03** % Costes indirectos
CCostes indirectos.
