# Inst. radiadores: Sist. monotubo SharkBite PEXa UV BP-Nexus - de RWC

- Propiedad del archivo: CONSTRUNARIO
- Formato: FIEBDC-3/2012
- Programa: Construnario Versión 3.51
- Fecha de los precios: 23/10/2023
- Divisa: EUR
- Código: reliance-wor

**M00378** m Inst. radiadores: Sist. monotubo SharkBite PEXa UV BP-Nexus - de RWC
Punto de instalación de calefacción por radiadores monotubo con tubería SharkBite PEXa UV Black Protection y sistema Nexus de unión rápida, en vivienda, empotrada, según planos, incluso parte proporcional de accesorios, apertura y cierre de rozas, acesorios de albañilería. Totalmente terminada, probada y funcionando según RITE.

| Código | Ud | Descripción | Rendimiento |
|---|---|---|---|
| O01OB170 | h | Oficial de primera calefactor (mano de obra) | 0.040 |
| O01OB195 | h | Péon fontanero calefactor (mano de obra) | 0.040 |
| S816S4UV100 | m | Tubería SharkBite PEX-a UV BP 16x2,0 mm - bobina de 100 metros (material) | 0.540 |
| S820S5UV100 | m | Tubería SharkBite PEX-a UV BP 20x2,0 mm - bobina de 100 metros (material) | 0.300 |
| SN7C25316 | u | Colector SharkBite Nexus (PPSU) DN25-161616 (material) | 0.015 |
| SN011612MB | u | Racor fijo macho inserto metálico Nexus 16-1/2" (material) | 0.200 |
| SN012534MB | u | Racor fijo macho inserto metalico Nexus 25-3/4" (material) | 0.015 |
| SN022534FB | u | Codo terminal hembra inserto metálico Nexus 25-3/4" (material) | 0.015 |
| SN021612FB | u | Codo terminal hembra inserto metálico Nexus 16-1/2" (material) | 0.200 |
| SN7PCB1 | u | Caja para colector en PPSU en fontaneria de 350x350 mm (material) | 0.010 |
| %0.03 | % | Costes indirectos | 0 % |

## Recursos

**O01OB170** h Oficial de primera calefactor
Mano de obra de Oficial de Fontanería calefactor.

**O01OB195** h Péon fontanero calefactor
Mano de obra de Peón de Fontanería calefactor.

**S816S4UV100** m Tubería SharkBite PEX-a UV BP 16x2,0 mm - bobina de 100 metros
Tubería de polietileno reticulado Sharkbite (PE-Xa) UV Black Protection de 16 mm x 2,0 mm de espesor, en bobina de 100 metros y color negro. Fabricación por sistema peróxido Xa, que le aporta una gran flexibilidad y una perfecta homogeneización de la reticulación, son muy resistentes a la corrosión, presentan una excelente memoria térmica y son ligeras y flexibles. Son resistentes a los rayos ultravioletas. Temperatura máxima de trabajo 95ºC y presión máxima 8 bar, fabricada según Norma ISO 15875.

**S820S5UV100** m Tubería SharkBite PEX-a UV BP 20x2,0 mm - bobina de 100 metros
Tubería de polietileno reticulado Sharkbite (PE-Xa) UV Black Protection de 20 mm x 2,0 mm de espesor, en bobina de 100 metros y color negro. Fabricación por sistema peróxido Xa, que le aporta una gran flexibilidad y una perfecta homogeneización de la reticulación, son muy resistentes a la corrosión, presentan una excelente memoria térmica y son ligeras y flexibles. Son resistentes a los rayos ultravioletas. Temperatura máxima de trabajo 95ºC y presión máxima 8 bar, fabricada según Norma ISO 15875.

**SN7C25316** u Colector SharkBite Nexus (PPSU) DN25-161616
Colector SharkBite Nexus, fabricado integramente en polifenilsulfona (PPSU), entrada de conexión a tubería en DN25 mm y salidas 16-16-16 mm Nexus. Dada su versatilidad puede instalarse en techo girando 180º, el módulo o módulos que interese, tambien pueden instalarse en cajas de registro.

**SN011612MB** u Racor fijo macho inserto metálico Nexus 16-1/2"
Racor fijo macho inserto metálico PPSU Nexus 16-1/2" mm, con orificio de control de posicionamiento de la tubería, junta especial que le permite garantizar la estanqueidad por la parte interior del tubo, indicador de seguridad "bevel ring" que nos indica si la unión con la tubería es correcta y segura, emblistado en bolsa unitaria, con código de barras y código de producto. Accesorio válido para tuberías PEXa, PEXa UV Black, PEXaEVOH 5, Multilayer y PERT EVOH 5, según la aplicación. La aleación del inserto metálico está bajo la composición CW617N, es muy resistente a corrosión según norma UNE EN 12165. La rosca es tipo "Whitworth BSP paralela" con una profundidad de 14 mm. ~LSN011612MBESPEn la bolsa unitaria se registra el día y la hora de su envasado, para garantizar y ofrecer un mejor control de calidad. SN011612MB.RTF

**SN012534MB** u Racor fijo macho inserto metalico Nexus 25-3/4"
Racor fijo hembra inserto metálico PPSU Nexus 25-3/4" mm, con orificio de control de posicionamiento de la tubería, junta especial que le permite garantizar la estanqueidad por la parte interior del tubo, indicador de seguridad "bevel ring" que nos indica si la unión con la tubería es correcta y segura, emblistado en bolsa unitaria, con código de barras y código de producto. Accesorio válido para tuberías PEXa, PEXa UV Black, PEXaEVOH 5, Multilayer y PERT EVOH 5, según la aplicación. La aleación del inserto metálico está bajo la composición CW617N, es muy resistente a corrosión según norma UNE EN 12165. La rosca es tipo "Whitworth BSP paralela" con una profundidad de 14 mm.

**SN022534FB** u Codo terminal hembra inserto metálico Nexus 25-3/4"
Codo terminal hembra inserto metálico PPSU Nexus 25-3/4" mm, con orificio de control de posicionamiento de la tubería, junta especial que le permite garantizar la estanqueidad por la parte interior del tubo, indicador de seguridad "bevel ring" que nos indica si la unión con la tubería es correcta y segura, emblistado en bolsa unitaria, con código de barras y código de producto. Accesorio válido para tuberías PEXa, PEXa UV Black, PEXaEVOH 5, Multilayer y PERT EVOH 5, según la aplicación. La aleación del inserto metálico está bajo la composición CW617N, es muy resistente a corrosión según norma UNE EN 12165. La rosca es tipo "Whitworth BSP paralela" con una profundidad de 14 mm.

**SN021612FB** u Codo terminal hembra inserto metálico Nexus 16-1/2"
Codo terminal hembra inserto metálico PPSU Nexus 16-1/2" mm, con orificio de control de posicionamiento de la tubería, junta especial que le permite garantizar la estanqueidad por la parte interior del tubo, indicador de seguridad "bevel ring" que nos indica si la unión con la tubería es correcta y segura, emblistado en bolsa unitaria, con código de barras y código de producto. Accesorio válido para tuberías PEXa, PEXa UV Black, PEXaEVOH 5, Multilayer y PERT EVOH 5, según la aplicación. La aleación del inserto metálico está bajo la composición CW617N, es muy resistente a corrosión según norma UNE EN 12165. La rosca es tipo "Whitworth BSP paralela" con una profundidad de 14 mm.

**SN7PCB1** u Caja para colector en PPSU en fontaneria de 350x350 mm
Caja para colector SharkBite Nexus, con disposición para albergar distintas salidas, enfunción de si lleván llave de corte a la entrada o no. Su dimensión es 350 alto x 350 ancho x 95 profundidad, medida en milimetros, fabricada en PVC, incluye tapadera para su posterior cierre.

**%0.03** % Costes indirectos
CCostes indirectos.
