# SharkBite R-SharkBite PEX-a EVOH 20 mm, camara aire-paso 6,5 cm - de RWC

- Propiedad del archivo: CONSTRUNARIO
- Formato: FIEBDC-3/2012
- Programa: Construnario Versión 3.51
- Fecha de los precios: 23/10/2023
- Divisa: EUR
- Código: reliance-wor

**M00416** m2 SharkBite R-SharkBite PEX-a EVOH 20 mm, camara aire-paso 6,5 cm - de RWC
Instalación por m2, de sistema de calefacción por suelo radiante, SharkBite FLOOR, conforme a norma UNE-EN-1264, con un espesor medio de mortero entre 45-50 mm, con agua en impulsión a baja temperatura, circulando en circuito cerrado por tuberías SharkBite PEX-a EVOH (5 capas), fabricado conforme a la norma EN ISO 15875, y certificada por AENOR, en 20x2,0 mm de espesor de pared. La barrera antidifusión de oxígeno, está en cumplimiento de las normas ISO 14755 y DIN 4726. Esta tubería va sobre panel de PE, termoconformado, de tetones de poliestireno expandido modificado (EPS) de 41 mm de espesor lámina antihumedad de 1 mm espesor, su densidad es de 40 kg/m3, separados una distancia de 65 mm.

| Código | Ud | Descripción | Rendimiento |
|---|---|---|---|
| O01OA030 | h | Oficial primera fontanería (mano de obra) | 0.685 |
| O01OA060 | h | Peón de fontanería (mano de obra) | 0.685 |
| S816S4EVR120 | m | Tubería SharkBite PEX-a EVOH de 16x2,0 mm -bobina 120 metros- (material) | 16.000 |
| S820S5EVR120 | m | Tubería SharkBite PEX-a EVOH de 20x2,0 mm -bobina 120 metros- (material) | 16.000 |
| SN7BPRS | m | Banda perimetral (material) | 0.067 |
| SN7ADIT | kg | Aditivo para mortero (material) | 1.660 |
| F840 | u | Curva guía para tubo de 16-17 y 18 mm (material) | 0.670 |
| MFIT100006 | u | Racord adaptador colector PEX/multicapa 20x2-3/4" (material) | 0.014 |
| SKIT450014 | u | Actuador electrico para colector 24 Vac. (material) | 0.070 |
| PROR100050 | u | Termostato táctil digital calor y frío 230 Vac en blanco (material) | 0.070 |
| SN7FP140 | u | Placa base suelo radiante SharkBite R (material) | 1.330 |
| %0.03 | % | Costes indirectos | 0 % |

## Recursos

**O01OA030** h Oficial primera fontanería
Mano de obra de Oficial de Fontanería

**O01OA060** h Peón de fontanería
Mano de obra de Peón de Fontanería

**S816S4EVR120** m Tubería SharkBite PEX-a EVOH de 16x2,0 mm -bobina 120 metros-
Tubería de polietileno reticulado Sharkbite (PE-Xa), con barrera antidifusión de oxígeno EVOH, de 16 mm x 2,0 mm de espesor, en bobina de 120 metros y color roja. Fabricación por sistema peróxido Xa, que le aporta una gran flexibilidad y una perfecta homogeneización de la reticulación, son muy resistentes a la corrosión, presentan una excelente memoria térmica y son ligeras y flexibles. Temperatura máxima de trabajo 95ºC y presión máxima 8 bar, fabricada según Norma ISO 15875 y DIN 4726.

**S820S5EVR120** m Tubería SharkBite PEX-a EVOH de 20x2,0 mm -bobina 120 metros-
Tubería de polietileno reticulado Sharkbite (PE-Xa), con barrera antidifusión de oxígeno EVOH, de 20 mm x 2,0 mm de espesor, en bobina de 120 metros y color roja. Fabricación por sistema peróxido Xa, que le aporta una gran flexibilidad y una perfecta homogeneización de la reticulación, son muy resistentes a la corrosión, presentan una excelente memoria térmica y son ligeras y flexibles. Temperatura máxima de trabajo 95ºC y presión máxima 8 bar, fabricada según Norma ISO 15875 y DIN 4726.

**SN7BPRS** m Banda perimetral
Banda de poliestireno expandido de 80 metros de longitud, para suelo radiante provisto de film transparente en PE-LD, totalmente plastificada. Su instalación desoloriza la loza de mortero, absorviendo su dilatación que se puediese producir.

**SN7ADIT** kg Aditivo para mortero
Aditivo fluidificante para mortero, consiguiendo una transmisión térmica homogénea, sin fisuras en la zona emisora, actuando además de retardante. La cantidad a añadir es de 9,40 ml. por kilogramo de cemento. Propiedades Sikament 200-R Sikament-Bote Especialmente indicado para hormigones de gran calidad, en los que existan dificultades para su colocación o el tiempo sea caluroso. Ralentiza el fraguado del cemento. Orientativamente, con una temperatura de 20ºC permite un trabajabilidad de hasta 2 horas. Optimo en la ejecución de suelos radiantes. La garrafa se presentan en 25 Kg.

**F840** u Curva guía para tubo de 16-17 y 18 mm
Curva guía para giros a 90º en tubería de 16 -17 y 18 mm, con abertura lateral para insertar el tubo y pestaña de seguridad. Protege la tubería evitando una curva cerrada a la salida del colector.

**MFIT100006** u Racord adaptador colector PEX/multicapa 20x2-3/4"
Racord adaptador para unir tubería multicapa de 20x2 mm. a colector de suelo radiante IPS de rosca eurokonus 3/4".

**SKIT450014** u Actuador electrico para colector 24 Vac
Actuador eléctrico 24 Vac, para colector SharkBite Floor, normalmente cerrado, acoplable a válvulas termostatizables para cada circuito. La conexión es metrica, M30, tipo gas. El diseño compacto permite la fácil y rápida instalación en caulquier posición, posee dos ventanas de visión , una roja y otra verde.

**PROR100050** u Termostato táctil digital calor y frío 230 Vac en blanco
Termostato programable con pantalla táctil, son una manera elegante e ideal para controlar los tiempos de encendido y temperatura en una habitación.Los termostatos están diseñados para instalacion semiempotrada usando un estandar eléctrico. Disponible en blanco para los diseños interiores. Sus caracterisiticas son: - Ajuste de siete días con seis eventos programables en cada día. - Control de temperatura exacto +-1ºC. - Ergonómico, perfil bajao, estilo moderno. - Calefacción o refrescamiento. - 230 Vac.

**SN7FP140** u Placa base suelo radiante SharkBite R
Placa base para suelo radiante, de 41 mm de altura, 20 mm de tetón y 21 mm de base, fabricada en EPS, poliestireno expandido, moldeado y microfundido medidante vapor de agua, consiguiendo una total impermeabilidad al agua, sistema totalmente estanco, sin posibilidad de puentes térmicos, gracias a su machiembrado tipo "U". Film exterior de polietileno de alta densidad en color azul. Por su diseño, evita la necesidad de grapas para la tubería. se embalan en cajas de cartón, cerradas, para evitar su manipulación, cada unidad de placa se corresponde con 0,88 m2, 1310x670 mm. La plancha es válida para tubos de 16-17-18 y 20 mm. Su densidad es de 40 Kg/m3, la resistencia a la compresión entre 100 y 350 kPa, su conductividad térmica es de 0,035 W/mk. La distancia entre tubos es de 6,5-13 ó 19,5 cm, su plastificado es termoconformado. Estas Placas cumplen con la normativa vigente respecto a Materiales Aislantes Termicos UNE-EN 13163.

**%0.03** % Costes indirectos
CCostes indirectos.
