# Colector SharkBite INOX, 8 vías con caja de 6-10 salidas - de RWC

- Propiedad del archivo: CONSTRUNARIO
- Formato: FIEBDC-3/2012
- Programa: Construnario Versión 3.51
- Fecha de los precios: 23/10/2023
- Divisa: EUR
- Código: reliance-wor

**M00392** u Colector SharkBite INOX, 8 vías con caja de 6-10 salidas - de RWC
Unidad colector SharkBite INOX AISI-304, 8 salidas, agua caliente (impulsión) y agua fria (retorno), instalado en caja de registro de acero galvanizado de 6 a 10 salidas, ambos incluidos, para sistema de suelo radiante SharkBite FLOOR.

| Código | Ud | Descripción | Rendimiento |
|---|---|---|---|
| O01OA030 | h | Oficial primera fontanería (mano de obra) | 0.500 |
| O01OA060 | h | Peón de fontanería (mano de obra) | 0.500 |
| MANA45208 | u | Colector rosca hembra 1" de 8 vías. INOX (material) | 1.000 |
| SN7MC2 | u | Caja metálica para colector de 6 a 10 salídas (material) | 1.000 |
| %0.03 | % | Costes indirectos | 0 % |

## Recursos

**O01OA030** h Oficial primera fontanería
Mano de obra de Oficial de Fontanería

**O01OA060** h Peón de fontanería
Mano de obra de Peón de Fontanería

**MANA45208** u Colector rosca hembra 1" de 8 vías. INOX
Colector 8 vías, para suelo radiante SharkBite FLOOR, de acero inoxidable AISI 304. Constan de dos barras múltiples, una para la impulsión y otra para el retorno, con válvulas de corte de bola de 1", grifo de vaciado y llenado. En la barra de impulsión, cada circuito tiene un caudalímetro regulable easy-to-read. Cada circuito en el retorno está equipado con un tapón de protección y válvula de control integral que permite al usuario ajustar el volumen de agua, o puede quitarse para el montaje de un cabezal o actuador eléctrico. Suministrado pre-montado en las placas de fijación. Colector de 1". Válvulas de impulsión y retorno incluidas. Termostatizable, caudalímetros, purgadores con grifo de llenado y vaciado. Conexiones Euroconus 3/4" y conjunto de placa fijación al colector. Las juntas son de fibra, las roscas BSP según normas ISO 228-1.

**SN7MC2** u Caja metálica para colector de 6 a 10 salídas
Caja metálica para colector de 2 a 5 salidas, para colectores SharkBite FLOOR, el material es acero galvanizado, bastidor y puerta lacadas en blanco, es regulable en altura y en profundidad. Las medidas en milimetros son 600 alto x 700 largo x110 ancho.

**%0.03** % Costes indirectos
CCostes indirectos.
