# Inst. fancoils: Sist. bitubo MULTILAYER- Colector PPSU Press - de RWC

- Propiedad del archivo: CONSTRUNARIO
- Formato: FIEBDC-3/2012
- Programa: Construnario Versión 3.51
- Fecha de los precios: 23/10/2023
- Divisa: EUR
- Código: reliance-wor

**M00502** m Inst. fancoils: Sist. bitubo MULTILAYER- Colector PPSU Press - de RWC
Punto de instalación de calefacción-refrescamiento medidante fancoils agua-agua, sistema bitubo con colector SharkBite Press, con tubería SharkBite MULTILAYER en vivienda, con su parte proporcional de accesorios Press, montado y probado según RITE.

| Código | Ud | Descripción | Rendimiento |
|---|---|---|---|
| O01OB170 | h | Oficial de primera calefactor (mano de obra) | 0.070 |
| O01OB195 | h | Péon fontanero calefactor (mano de obra) | 0.070 |
| S8L16100 | m | Tubería SharkBite Multilayer 16x2,0 mm - bobina 100 metros (material) | 0.800 |
| S8L20100 | m | Tubería SharkBite Multilayer 20x2,0 mm - bobina 100 metros (material) | 0.160 |
| S8L2550 | m | Tubería SharkBite Multilayer 25x2,5 mm - bobina 50 metros (material) | 0.560 |
| SNP021616 | u | Codo igual Press 16 mm, cuerpo en PPSU, casquillo en acero inox, con orificio de control de posicionamiento de la tubería, junta especial que le permite garantizar la estanqueidad por la parte interior del tubo, emblistado en bolsa unitaria, con código de barras y código de producto. Accesorio válido para tuberías PEXa, PEXa UV Black, PEXaEVOH 5, Multilayer y PERT EVOH 5, según la aplicación. Prensados TIPO "RF", "U" y TH". ~LSNP021616ESPEn la bolsa unitaria se registra el día y la hora de su envasado, para garantizar y ofrecer un mejor control de calidad. SNP021616.RTF (material) | 0.100 |
| SNP021612FB | u | Codo terminal hembra inserto metálico Press 16-1/2" mm, cuerpo en PPSU, casquillo en acero inox, con orificio de control de posicionamiento de la tubería, junta especial que le permite garantizar la estanqueidad por la parte interior del tubo, emblistado en bolsa unitaria, con código de barras y código de producto. Accesorio válido para tuberías PEXa, PEXa UV Black, PEXaEVOH 5, Multilayer y PERT EVOH 5, según la aplicación. Prensados TIPO "RF", "U" y TH". La aleación del inserto metálico está bajo la composición CW617N, es muy resistente a corrosión según norma UNE EN 12165. La rosca es tipo "Whitworth BSP paralela" con una profundidad de 14 mm. (material) | 0.040 |
| SNP022534FB | u | Codo terminal hembra inserto metálico Press 25-3/4" mm, cuerpo en PPSU, casquillo en acero inox, con orificio de control de posicionamiento de la tubería, junta especial que le permite garantizar la estanqueidad por la parte interior del tubo, emblistado en bolsa unitaria, con código de barras y código de producto. Accesorio válido para tuberías PEXa, PEXa UV Black, PEXaEVOH 5, Multilayer y PERT EVOH 5, según la aplicación. Prensados TIPO "RF", "U" y TH". La aleación del inserto metálico está bajo la composición CW617N, es muy resistente a corrosión según norma UNE EN 12165. La rosca es tipo "Whitworth BSP paralela" con una profundidad de 14 mm. (material) | 0.020 |
| SNP03252025 | u | Té reducida Press 25-20-25 mm, cuerpo en PPSU, casquillo en acero inox, con orificio de control de posicionamiento de la tubería, junta especial que le permite garantizar la estanqueidad por la parte interior del tubo, emblistado en bolsa unitaria, con código de barras y código de producto. Accesorio válido para tuberías PEXa, PEXa UV Black, PEXaEVOH 5, Multilayer y PERT EVOH 5, según la aplicación. Prensados TIPO "RF", "U" y TH". (material) | 0.040 |
| SNP03252020 | u | Té reducida Press 25-20-20 mm, cuerpo en PPSU, casquillo en acero inox, con orificio de control de posicionamiento de la tubería, junta especial que le permite garantizar la estanqueidad por la parte interior del tubo, emblistado en bolsa unitaria, con código de barras y código de producto. Accesorio válido para tuberías PEXa, PEXa UV Black, PEXaEVOH 5, Multilayer y PERT EVOH 5, según la aplicación. Prensados TIPO "RF", "U" y TH". (material) | 0.040 |
| SN7PCB2 | u | Caja para colector en PPSU en fontaneria de 350x500 mm (material) | 0.010 |
| SNP001620 | u | Manguito reducido Press 20-16 mm, cuerpo en PPSU, casquillo en acero inox, con orificio de control de posicionamiento de la tubería, junta especial que le permite garantizar la estanqueidad por la parte interior del tubo, emblistado en bolsa unitaria, con código de barras y código de producto. Accesorio válido para tuberías PEXa, PEXa UV Black, PEXaEVOH 5, Multilayer y PERT EVOH 5, según la aplicación. Prensados TIPO "RF", "U" y TH". (material) | 0.020 |
| SN03201616 | u | Té reducida Nexus 20-16-16 mm (material) | 0.020 |
| SN012534MB | u | Racor fijo macho inserto metalico Nexus 25-3/4" (material) | 0.060 |
| SNP7C25216 | u | Colector SharkBite Press (PPSU) DN25-1616 (material) | 0.020 |
| SNP7C2520216 | u | Colector SharkBite Press (PPSU) DN25-201616 (material) | 0.020 |
| %0.03 | % | Costes indirectos | 0 % |

## Recursos

**O01OB170** h Oficial de primera calefactor
Mano de obra de Oficial de Fontanería calefactor.

**O01OB195** h Péon fontanero calefactor
Mano de obra de Peón de Fontanería calefactor.

**S8L16100** m Tubería SharkBite Multilayer 16x2,0 mm - bobina 100 metros
Tubería SharkBite Multilayer de 16 mm x 2,0 mm de espesor, en bobina de 100 m y color blanco, aluminio soldado a tope, barrera antidifusión de oxigeno de 5 capas PERT/Al/PERT, temperatura máxima de trabajo 95ºC y presión máxima 10 bar, fabricada según Norma ISO 21003.

**S8L20100** m Tubería SharkBite Multilayer 20x2,0 mm - bobina 100 metros
Tubería SharkBite Multilayer de 20 mm x 2,0 mm de espesor, en bobina de 500 m y color blanco, aluminio soldado a tope, barrera antidifusión de oxigeno de 5 capas PERT/Al/PERT, temperatura máxima de trabajo 95ºC y presión máxima 10 bar, fabricada según Norma ISO 21003.

**S8L2550** m Tubería SharkBite Multilayer 25x2,5 mm - bobina 50 metros
Tubería SharkBite Multilayer de 25 mm x 2,5 mm de espesor, en bobina de 50 m y color blanco, aluminio soldado a tope, barrera antidifusión de oxigeno de 5 capas PERT/Al/PERT, temperatura máxima de trabajo 95ºC y presión máxima 10 bar, fabricada según Norma ISO 21003.

**SN7PCB2** u Caja para colector en PPSU en fontaneria de 350x500 mm
Caja para colector SharkBite Nexus, con disposición para albergar distintas salidas, enfunción de si lleván llave de corte a la entrada o no. Su dimensión es 350 alto x 500 ancho x 95 profundidad, medida en milimetros, fabricada en PVC, incluye tapadera para su posterior cierre.

**SN03201616** u Té reducida Nexus 20-16-16 mm
Té reducida PPSU Nexus 20-16-16 mm, con orificio de control de posicionamiento de la tubería, junta especial que le permite garantizar la estanqueidad por la parte interior del tubo, indicador de seguridad "bevel ring" que nos indica si la unión con la tubería es correcta y segura, emblistado en bolsa unitaria, con código de barras y código de producto. Accesorio válido para tuberías PEXa, PEXa UV Black, PEXaEVOH 5, Multilayer y PERT EVOH 5, según la aplicación.

**SN012534MB** u Racor fijo macho inserto metalico Nexus 25-3/4"
Racor fijo hembra inserto metálico PPSU Nexus 25-3/4" mm, con orificio de control de posicionamiento de la tubería, junta especial que le permite garantizar la estanqueidad por la parte interior del tubo, indicador de seguridad "bevel ring" que nos indica si la unión con la tubería es correcta y segura, emblistado en bolsa unitaria, con código de barras y código de producto. Accesorio válido para tuberías PEXa, PEXa UV Black, PEXaEVOH 5, Multilayer y PERT EVOH 5, según la aplicación. La aleación del inserto metálico está bajo la composición CW617N, es muy resistente a corrosión según norma UNE EN 12165. La rosca es tipo "Whitworth BSP paralela" con una profundidad de 14 mm.

**SNP7C25216** u Colector SharkBite Press (PPSU) DN25-1616
Colector SharkBite Press, fabricado su cuerpo en polifenilsulfona (PPSU), y sus casquillos en acero inoxidable AISI-304, la entrada de conexión a tubería en DN25 mm y salidas 16-16 mm Press. Dada su versatilidad puede instalarse en techo girando 180º, el módulo o módulos que interese, tambien pueden instalarse en cajas de registro.Colector válido para tuberías SharkBite PEX-a, SharkBite PEX-a UV Black Protection y SharkBite MULTILAYER. Admite tres tipo de prensado, "U", "RF" y "TH". Su temperatura máxima de trabajo es de 95ºC y la presión de 16 bar.

**SNP7C2520216** u Colector SharkBite Press (PPSU) DN25-201616
Colector SharkBite Press, fabricado su cuerpo en polifenilsulfona (PPSU), y sus casquillos en acero inoxidable AISI-304, la entrada de conexión a tubería en DN25 mm y salidas 20-16-16 mm Press. Dada su versatilidad puede instalarse en techo girando 180º, el módulo o módulos que interese, tambien pueden instalarse en cajas de registro.Colector válido para tuberías SharkBite PEX-a, SharkBite PEX-a UV Black Protection y SharkBite MULTILAYER. Admite tres tipo de prensado, "U", "RF" y "TH". Su temperatura máxima de trabajo es de 95ºC y la presión de 16 bar.

**%0.03** % Costes indirectos
CCostes indirectos.
