# Sistema split de conductos TECH3000 140B para instalación horizontal o vertical

- Propiedad del archivo: CONSTRUNARIO
- Formato: FIEBDC-3/2012
- Programa: Construnario Versión 3.40
- Fecha de los precios: 23/05/2018
- Divisa: EUR
- Código: carrier-espa (09/09/2019)

**TECH3000-140B** u Sistema split de conductos TECH3000 140B para instalación horizontal o vertical
Las Características y los componentes de la TECH3000 de Carrier España, proporcionan una alta calidad en cualquier tipo de instalación. -Presostatos de alta y baja presión. -Calentador de cárter (estándar en tamaños 036, 048 y 060), mantiene el aceite caliente y libre de refrigerante, para una lubricación máxima del compresor. -Alarga la vida útil del compresor. -Línea líquido con filtro secador. -En las unidades trifásicas, la placa de control verifica la correcta secuencia de fases y previene al compresor de cualquier daño, ante una posible mala instalación eléctrica. RESISTENTE A LA LLUVIA, HELADAS O CALOR EXTREMO. -Los compresores están herméticamente protegidos de la contaminación y la polución. -Los motores del ventilador están totalmente protegidos. -La caja de acero está cubierta por un paño galvanizado, además de una capa de fosfato de zinc y un terminado de poliéster. -Todos los tornillos externos están cubiertos. ALTO RENDIMIENTO. Una ventaja adicional de la TECH3000, es que funciona en un amplio intervalo de temperatura. -Funcionamiento en frío: desde 13ºC hasta 52ºC (-29ºC hasta 52ºC con un kit de baja temperatura). -Funcionamiento en calor: desde -34ºC hasta 19ºC. MÁXIMA FLEXIBILIDAD. La unidad TECH3000, ofrece una gran flexibilidad de instalación con 3 posibilidades de impulsión: -Impulsión superior vertical: instalación típica. -Impulsión inferior vertical: los conductos están instalados al nivel del suelo. -Impulsión horizontal: colocados en un falso techo. LARGA DURACIÓN. Hay una serie de Características que hacen posible proteger la unidad TECH3000: -Los envolventes de la unidad con aislamiento de alta densidad, están fabricados en acero galvanizado. -Plástico condensado con conexiones de drenaje. -La batería de la unidad interior usa tubos de cobre con aletas de aluminio. -Fácil acceso al filtro de retorno de aire para prevenir que el polvo entre en la unidad. LA SOLUCIÓN IDÓNEA La unidad TECH3000, ofrece una sólida y fiable tecnología: -Ventiladores centrífugos de transmisión directa con 3 velocidades de funcionamiento. -Sistema de expansión AccuRater. -Control electrónico de bajo voltaje (24V). -Fusible 5-A reemplazable, protege el transformador contra cortocircuitos. CONTROLES Y ACCESORIOS DE LA TECH3000 Dos tipos de termostatos son ofrecidos como accesorios, con o sin la función de programación de 7-días. Para una completa lista de accesorios por favor contactar con Carrier. Sistema split de conductos para instalación horizontal o vertical. Velocidad fija. Presostatos de alta y baja. Calentador de cárter. Ventiladores centrífugos de transmisión directa con 3 velocidades. Sistema de expansión Accurater. Gran flexibilidad de instalación. Refrigerante R410a. Características Técnicas EER: 3,13 COP: 3,79 Clase energética frío: nd Clase energética calor: nd Cap. Frigorífica (kW): 13,66 Cap. Calorífica (kW): 14,48 Consumo Nom. Frío kW: 4360 Consumo Nom. Calor kW: 3820 .....

| Código | Ud | Descripción | Rendimiento |
|---|---|---|---|
| FX4CSX048 | u | FX4CSX048 - Unidad interior (material) | 1.000 |
| 38HF_40HF | u | 38HF(+40HF) - Unidad exterior (material) | 1.000 |

## Recursos

**FX4CSX048** u FX4CSX048 - Unidad interior
Bombas de calor aire-aire FX4CSX048 de Carrier España. 2 tamaños con capacidades de refrigeración entre 13,7 y 16,7 kW y de calefacción entre 14,5 y 17,1 Kw. Aplicaciones residenciales y comerciales pequeñas y medianas. Características Unidad interior con posibilidad de instalación horizontal o vertical Unidad exterior con descarga de aire vertical Funcionamiento en condiciones extremas Control electrónico Hasta 50m de longitud de líneas y hasta 45m de altura Tecnología Compresores scroll con R410a Funcionamiento hasta 52ºC de temperatura exterior Presostatos de alta y baja Ventiladores centrífugos de transmisión directa con 3 velocidades Calentador de cárter, para mantener el aceite libre de refrigerante Instalación Gran flexibilidad de instalación, con 3 posibilidades de impulsión: superior vertical, inferior vertical y horizontal Unidad exterior instalable en azoteas con poco espacio disponible y junto a otras unidades, gracias a su descarga de aire vertical Características Técnicas Deshumidificación.... Caudal de aire nominal (B/M/A)..... Presión estática.... ..... ....

**38HF_40HF** u 38HF(+40HF) - Unidad exterior
Unidad exterior 38HF (+40HF) de Carrier Características Flexibilidad de instalación: paneles de impulsión y retorno intercambiables. Diseño de bajo perfil para falsos techos. Ventilador centrífugo mediante poleas y correas en circuitos interior y exterior. Regulación electrónica por microprocesador. Conexión a sistemas BMS. Características técnicas Tipo de compresor..... Máxima longitud de tubería...... Máxima diferencia de altura.... Longitud precargada.... ..... .....
