# Sistema split de conductos TECH3000 170B para instalación horizontal o vertical

- Propiedad del archivo: CONSTRUNARIO
- Formato: FIEBDC-3/2012
- Programa: Construnario Versión 3.40
- Fecha de los precios: 06/02/2014
- Divisa: EUR
- Código: carrier-espa (09/09/2019)

**TECH3000-170B** u Sistema split de conductos TECH3000 170B para instalación horizontal o vertical (23/05/2018)
Sistema split de conductos para instalación horizontal o vertical. Velocidad fija. Presostatos de alta y baja. Calentador de cárter. Ventiladores centrífugos de transmisión directa con 3 velocidades. Sistema de expansión Accurater. Gran flexibilidad de instalación. Refrigerante R410a. EER: 2,85 COP: 3,39 Clase energética frío: nd Clase energética calor: nd Cap. Frigorífica (kW): 16,73 Cap. Calorífica (kW): 17,07 Consumo Nom. Frío kW: 5870 Consumo Nom. Calor kW: 5040

| Código | Ud | Descripción | Rendimiento |
|---|---|---|---|
| FX4CSX060 | u | Unidad interior (material) | 1.000 |
| 38EYX060 | u | Unidad exterior (material) | 1.000 |
