# Mandocontrol a distancia por cables a 24V no programable

- Propiedad del archivo: CONSTRUNARIO
- Formato: FIEBDC-3/2012
- Programa: Construnario Versión 3.40
- Fecha de los precios: 06/02/2014
- Divisa: EUR

**XK01J010N** u Mandocontrol a distancia por cables a 24V no programable
Mandocontrol a distancia por cables a 24V no programable. (2 Etapas frío/3Etapas calor).
