# Unidad interior 38BZ-024 y Unidad exterior 40BZ-024

- Propiedad del archivo: CONSTRUNARIO
- Formato: FIEBDC-3/2012
- Programa: Construnario Versión 3.40
- Fecha de los precios: 06/02/2014
- Divisa: EUR

**38BZ-40BZ-024** u Unidad interior 38BZ-024 y Unidad exterior 40BZ-024
Unidades autónomas de condensación por aire, tipo compacto horizontal, versión Bomba de calor, con compresores herméticos alternativos para R 407c, con baterías de tubo de cobre y aletas de aluminio pretratadas. Sistema de control Master Link II. Fabricada según normas C.E: y certificaciones: B.S.I., AENOR e ISO-9001 Cap. Frigorífica (kW): 6,2 Cap. Calorífica (kW): 6,52 Consumo Nom. Frío kW: 2,74 Consumo Nom. Calor kW: 2,35 Condiciones: Frío Eurovent: Temperatura interior de 27ºC b.s, 19ºC b.h y temperatura exterior de 35ºC; Calor Euro Tensión/Ph/Hz: 230-1-50 LargoxAnchoxAlto UE (mm): 1140 x 1140 x 470 Peso Orient. UE (kg): 170 Compresor: Uno, Hermético alternativo Ctd. Compresores: 1 Ventilador Exterior: Uno, centrífugo Ctd. Vent. Exterior: 1 Caudal Aire Exterior (l/s): 530 Ventilador Interior: Uno, centrífugo Caudal Aire Interior (l/s): 400 Caudal Aire Exterior (m3/h): 1908
