# Unidad interior 38BZ-036 y Unidad exterior 40BZ-036

- Propiedad del archivo: CONSTRUNARIO
- Formato: FIEBDC-3/2012
- Programa: Construnario Versión 3.40
- Fecha de los precios: 06/02/2014
- Divisa: EUR

**38BZ-40BZ-036** u Unidad interior 38BZ-036 y Unidad exterior 40BZ-036
Unidades autónomas de condensación por aire, tipo compacto horizontal, versión Bomba de calor, con compresores herméticos alternativos para R-407c, con baterías de tubo de cobre y aletas de aluminio pretratadas. Sistema de control Master Link II. Fabricada según normas C.E: y certificaciones: B.S.I., AENOR e ISO-9001. Cap. Frigorífica (kW): 8,9 Cap. Calorífica (kW): 9,5 Consumo Nom. Frío kW: 4,2 Consumo Nom. Calor kW: 3,51 Condiciones: Frío Eurovent: Temperatura interior de 27ºC b.s, 19ºC b.h y temperatura exterior de 35ºC; Calor Euro Tensión/Ph/Hz: 230-1-50 LargoxAnchoxAlto UE (mm): 1200 x 1200 x 540 Peso Orient. UE (kg): 196 Compresor: Uno, Hermético alternativo Ctd. Compresores: 1 Ventilador Exterior: Uno, centrífugo Ctd. Vent. Exterior: 1 Caudal Aire Exterior (l/s): 800 Ventilador Interior: Uno, centrífugo Caudal Aire Interior (l/s): 565 Caudal Aire Exterior (m3/h): 2880
