# Unidad interior 38BZ-072 y Unidad exterior 40BZ-072

- Propiedad del archivo: CONSTRUNARIO
- Formato: FIEBDC-3/2012
- Programa: Construnario Versión 3.40
- Fecha de los precios: 06/02/2014
- Divisa: EUR

**38BZ-40BZ-072** u Unidad interior 38BZ-072 y Unidad exterior 40BZ-072
Unidades autónomas de condensación por aire, tipo compacto horizontal, versión Bomba de calor, con compresores herméticos alternativos para R-407c, con baterías de tubo de cobre y aletas de aluminio pretratadas. Sistema de control Master Link II. Fabricada según normas C.E: y certificaciones: B.S.I., AENOR e ISO-9001. Cap. Frigorífica (kW): 19,1 Cap. Calorífica (kW): 21,8 Consumo Nom. Frío kW: 10,1 Consumo Nom. Calor kW: 9,07 Condiciones: Frío Eurovent: Temperatura interior de 27ºC b.s, 19ºC b.h y temperatura exterior de 35ºC; Calor Euro Tensión/Ph/Hz: 400-3-50 LargoxAnchoxAlto UE (mm): 1650 x 1650 x 630 Peso Orient. UE (kg): 332 Compresor: Uno, Hermético alternativo Ctd. Compresores: 1 Ventilador Exterior: Uno, centrífugo Ctd. Vent. Exterior: 1 Caudal Aire Exterior (l/s): 1650 Ventilador Interior: Uno, centrífugo Caudal Aire Interior (l/s): 1320 Caudal Aire Exterior (m3/h): 5940
