# Baterías de calor por resistencias para apoyo en modelo Bomba de calor 50YZ060 4, 5kW

- Propiedad del archivo: CONSTRUNARIO
- Formato: FIEBDC-3/2012
- Programa: Construnario Versión 3.40
- Fecha de los precios: 06/02/2014
- Divisa: EUR

**X40TY14B09D** u Baterías de calor por resistencias para apoyo en modelo Bomba de calor 50YZ060 4, 5kW
Baterías de calor por resistencias para apoyo en modelo Bomba de calor 50YZ060 4,5kW. Tensión de funcionamiento: 400V/3Ph. Montaje en la boca de impulsión del ventilador de interior. No es posible aumentar la Potencia en kW de la batería eléctrica. También aplicables al modelo partido 38BZ/40BZ
