# Baterías de calor por resistencias para apoyo en modelo Bomba de calor 50YZ072-084 6, 0kW

- Propiedad del archivo: CONSTRUNARIO
- Formato: FIEBDC-3/2012
- Programa: Construnario Versión 3.40
- Fecha de los precios: 06/02/2014
- Divisa: EUR

**X40TY27B09D** u Baterías de calor por resistencias para apoyo en modelo Bomba de calor 50YZ072-084 6, 0kW
Baterías de calor por resistencias para apoyo en modelo Bomba de calor 50YZ072-084 6,0kW. Tensión de funcionamiento: 400V/3Ph. Montaje en la boca de impulsión del ventilador de interior. No es posible aumentar la Potencia en kW de la batería eléctrica. También aplicables al modelo partido 38BZ/40BZ
