# Sensor o sonda remota para colocar en ambiente conexión con el Termostato

- Propiedad del archivo: CONSTRUNARIO
- Formato: FIEBDC-3/2012
- Programa: Construnario Versión 3.40
- Fecha de los precios: 06/02/2014
- Divisa: EUR

**RS01** u Sensor o sonda remota para colocar en ambiente conexión con el Termostato
Sensor o sonda remota para colocar en ambiente conexión con el Termostato Programable o No Programable. Es posible conectar 1, 4 o 9 sondas de conducto o de ambiente al Termostato Programable. Conexión con cable apantallado.
