# Herramienta avanzada de servicio del Master Link-II (Software para P.C.)

- Propiedad del archivo: CONSTRUNARIO
- Formato: FIEBDC-3/2012
- Programa: Construnario Versión 3.40
- Fecha de los precios: 06/02/2014
- Divisa: EUR

**ML2HAPC010** u Herramienta avanzada de servicio del Master Link-II (Software para P.C.)
Herramienta avanzada de servicio del Master Link-II (Software para P.C.) Con la herramienta avanzada es preciso pedir la Placa de comunicaciones y el Convertidor interface de comunicaciones. Pedir: ML2HAPC010+485DRCIPH+XK91J010 Importante: Cuando en una instalación hay varias Unidades conectadas, entre sí, a un BUS de comunicación , todas las Unidades de ese BUS deben de incorporar la placa de Comunicaciones Código XK91J010.
