# Convertidor interface de comunicaciones para el control de hasta 15x15 Uds

- Propiedad del archivo: CONSTRUNARIO
- Formato: FIEBDC-3/2012
- Programa: Construnario Versión 3.40
- Fecha de los precios: 06/02/2014
- Divisa: EUR

**485DRCIPH** u Convertidor interface de comunicaciones para el control de hasta 15x15 Uds.
Convertidor interface de comunicaciones para el control de hasta 15x15 Uds. mediante Software de P.C. Con la herramienta avanzada es preciso pedir la Placa de comunicaciones y el Convertidor interface de comunicaciones. Pedir: ML2HAPC010+485DRCIPH+XK91J010 Importante: Cuando en una instalación hay varias Unidades conectadas, entre sí, a un BUS de comunicación , todas las Unidades de ese BUS deben de incorporar la placa de Comunicaciones Código XK91J010.
