# Placa de comunicaciones entre Master Link y herramientas

- Propiedad del archivo: CONSTRUNARIO
- Formato: FIEBDC-3/2012
- Programa: Construnario Versión 3.40
- Fecha de los precios: 06/02/2014
- Divisa: EUR

**XK91J010** u Placa de comunicaciones entre Master Link y herramientas
Placa de comunicaciones entre Master Link y herramientas. Con la herramienta sencilla de servicio se suministra la Placa de Comunicaciones y todos los cables necesarios para su interconexión. Importante: Cuando en una instalación hay varias Unidades conectadas, entre sí, a un BUS de comunicación , todas las Unidades de ese BUS deben de incorporar la placa de Comunicaciones Código XK91J010.
