# Unidades autónomas de condensación por aire tipo compacto vertical 50PZ 025

- Propiedad del archivo: CONSTRUNARIO
- Formato: FIEBDC-3/2012
- Programa: Construnario Versión 3.40
- Fecha de los precios: 06/02/2014
- Divisa: EUR

**50PZ-025** u Unidades autónomas de condensación por aire tipo compacto vertical 50PZ 025
Unidades autónomas de condensación por aire, tipo compacto vertical, versión Bomba de calor, con compresores herméticos alternativos en modelos 50PZ015 a 031 y herméticos scroll en modelos 50PZ040 a 075 para R-407c, con baterías de tubo de cobre y aletas de aluminio pretratadas. Sistema de control Master Link II. Fabricada según normas C.E: y certificaciones: B.S.I., AENOR e ISO-9001. Cap. Frigorífica (kW): 21,81 Cap. Calorífica (kW): 25,02 Consumo Nom. Frío kW: 11,2 Consumo Nom. Calor kW: 11,1 Condiciones: Frío Eurovent: Temperatura interior de 27ºC b.s, 19ºC b.h y temperatura exterior de 35ºC; Calor Euro Tensión/Ph/Hz: 400-3-50 LargoxAnchoxAlto UE (mm): 1350 x 809 x 1810 Peso Orient. UE (kg): 400 Compresor: 1 x Hermético alternativo Ctd. Compresores: 1 Ventilador Exterior: Centrífugo de doble entrada Ctd. Vent. Exterior: 2 Caudal Aire Exterior (l/s): 3020 Ventilador Interior: Centrífugo de doble entrada Caudal Aire Interior (l/s): 1490 Caudal Aire Exterior (m3/h): 10872
