# Unidad interior 38PZ-030 y Unidad exterior 40PZ-030

- Propiedad del archivo: CONSTRUNARIO
- Formato: FIEBDC-3/2012
- Programa: Construnario Versión 3.40
- Fecha de los precios: 06/02/2014
- Divisa: EUR

**38PZ-40PZ-030** u Unidad interior 38PZ-030 y Unidad exterior 40PZ-030
Unidades autónomas de condensación por aire, tipo compacto vertical, versión Bomba de calor, con compresores herméticos alternativos en modelos 50PZ015 a 031 y herméticos scroll en modelos 50PZ040 a 075 para R-407c, con baterías de tubo de cobre y aletas de aluminio pretratadas. Sistema de control Master Link II. Fabricada según normas C.E: y certificaciones: B.S.I., AENOR e ISO-9001. Cap. Frigorífica (kW): 28,5 Cap. Calorífica (kW): 30,58 Consumo Nom. Frío kW: 13,6 Consumo Nom. Calor kW: 12,4 Condiciones: Frío Eurovent: Temperatura interior de 27ºC b.s, 19ºC b.h y temperatura exterior de 35ºC; Calor Euro Tensión/Ph/Hz: 400-3-50 LargoxAnchoxAlto UE (mm): 1350 x 809 x 1860 Peso Orient. UE (kg): 412 Compresor: 1 x Hermético alternativo Ctd. Compresores: 1 Ventilador Exterior: Centrífugo de doble entrada Ctd. Vent. Exterior: 2 Caudal Aire Exterior (l/s): 2780 Ventilador Interior: Centrífugo de doble entrada Caudal Aire Interior (l/s): 1690 Caudal Aire Exterior (m3/h): 10008
