# Unidad interior 38PZ-045 y Unidad exterior 40PZ-045

- Propiedad del archivo: CONSTRUNARIO
- Formato: FIEBDC-3/2012
- Programa: Construnario Versión 3.40
- Fecha de los precios: 06/02/2014
- Divisa: EUR

**38PZ-40PZ-045** u Unidad interior 38PZ-045 y Unidad exterior 40PZ-045
Unidades autónomas de condensación por aire, tipo compacto vertical, versión Bomba de calor, con compresores herméticos alternativos en modelos 50PZ015 a 031 y herméticos scroll en modelos 50PZ040 a 075 para R-407c, con baterías de tubo de cobre y aletas de aluminio pretratadas. Sistema de control Master Link II. Fabricada según normas C.E: y certificaciones: B.S.I., AENOR e ISO-9001. Cap. Frigorífica (kW): 43,6 Cap. Calorífica (kW): 50,18 Consumo Nom. Frío kW: 21,6 Consumo Nom. Calor kW: 20,8 Condiciones: Frío Eurovent: Temperatura interior de 27ºC b.s, 19ºC b.h y temperatura exterior de 35ºC; Calor Euro Tensión/Ph/Hz: 400-3-50 LargoxAnchoxAlto UE (mm): 2126 x 1080 x 2068 Peso Orient. UE (kg): 864 Compresor: Scroll x 2 Ctd. Compresores: 2 Ventilador Exterior: Centrífugo de doble entrada Ctd. Vent. Exterior: 2 Caudal Aire Exterior (l/s): 4580 Ventilador Interior: Centrífugo de doble entrada Caudal Aire Interior (l/s): 2640 Caudal Aire Exterior (m3/h): 16488
