# Baterías de calor por resistencias en modelos de frío o apoyo en bomba 50PZ015 12kW

- Propiedad del archivo: CONSTRUNARIO
- Formato: FIEBDC-3/2012
- Programa: Construnario Versión 3.40
- Fecha de los precios: 06/02/2014
- Divisa: EUR

**X40VX02B019D** u Baterías de calor por resistencias en modelos de frío o apoyo en bomba 50PZ015 12kW
Baterías de calor por resistencias en modelos de frío o apoyo en bomba 50PZ015 12kW. Tensión: 019=400V/3Ph. Montaje dentro de la Unidad. No es posible incrementar la Potencia en kW de la batería eléctrica. También aplicable al correspondiente modelo de equipo partido 38PZ-40PZ
