# Baterías de calor por resistencias en modelos de frío o apoyo en bomba 50PZ045-055-065-075 24kW

- Propiedad del archivo: CONSTRUNARIO
- Formato: FIEBDC-3/2012
- Programa: Construnario Versión 3.40
- Fecha de los precios: 06/02/2014
- Divisa: EUR

**X40VX06B019D** u Baterías de calor por resistencias en modelos de frío o apoyo en bomba 50PZ045-055-065-075 24kW
Baterías de calor por resistencias en modelos de frío o apoyo en bomba 50PZ045-055-065-075 24kW. Tensión: 019=400V/3Ph. Haciendo un puente se convierte en una etapa para Modelos Bomba de calor "50PZ". Montaje dentro de la Unidad. No es posible incrementar la Potencia en kW de la batería eléctrica. También aplicable al correspondiente modelo de equipo partido 38PZ-40PZ
