# Batería de calor por agua caliente con sensor "cold-draft" para 50PZ 025

- Propiedad del archivo: CONSTRUNARIO
- Formato: FIEBDC-3/2012
- Programa: Construnario Versión 3.40
- Fecha de los precios: 06/02/2014
- Divisa: EUR

**X40VX16C010** u Batería de calor por agua caliente con sensor "cold-draft" para 50PZ 025
Batería de calor por agua caliente con sensor "cold-draft" para 50PZ 025. Ver Accesorio/Opcional "Kit" para placa de control válvula de agua proporcional. Es preciso pedir el Kit de la placa citada si con la batería se instala una válvula de acción proporcional. SI LA UNIDAD LLEVA ECONOMIZADOR (FREE-COOLING), NO ES PRECISO PEDIR LA CITADA PLACA. Montaje dentro de la Unidad. También aplicable al correspondiente modelo de equipo partido 38PZ-40PZ
