# Compuertas control presión condensación para 50PZ040

- Propiedad del archivo: CONSTRUNARIO
- Formato: FIEBDC-3/2012
- Programa: Construnario Versión 3.40
- Fecha de los precios: 06/02/2014
- Divisa: EUR

**X38VX13D010B** u Compuertas control presión condensación para 50PZ040
Compuertas control de la presión de condensación para funcionamiento en frío con una temperatura exterior inferior a 19ºC (Modelos de frío y bomba: 50PZ040). Montaje en impulsión de aire del ventilador de exterior. Control por compuerta (OBLIGATORIO SU INSTALACIÓN EN UNIDADES CON ECONOMIZADOR). También aplicable al correspondiente modelo de equipo partido 30PZ-40PZ.
