# Economizador entálpico free-cooling para 50PZ065-75

- Propiedad del archivo: CONSTRUNARIO
- Formato: FIEBDC-3/2012
- Programa: Construnario Versión 3.40
- Fecha de los precios: 06/02/2014
- Divisa: EUR

**X40VX35P010C** u Economizador entálpico free-cooling para 50PZ065-75
Economizador entálpico free-cooling para 50PZ065-75. Montaje en admisión o retorno de aire de interior a la Unidad. CON EL ECONOMIZADOR ES OBLIGATORIO MONTAR EL CONTROL PRESIÓN DE CONDENSACIÓN Y LA RESISTENCIA DE CARTER EN LOS MODELOS QUE NO LA LLEVAN. También aplicable al correspondiente modelo de equipo partido 30PZ-40PZ.
