# 50UA/UH Unidades Rooftop solo frío Bomba de calor

- Propiedad del archivo: CONSTRUNARIO
- Formato: FIEBDC-3/2012
- Programa: Construnario Versión 3.40
- Fecha de los precios: 06/02/2014
- Divisa: EUR

**C1011CAR-021** 50UA/UH Unidades Rooftop solo frío Bomba de calor
Equipos de cubierta aire-aire, sólo frío y Bomba de calor. 7 tamaños con capacidades de frío-calor entre 44 y 120 Kw. y opciones de calor por resistencia eléctrica, agua caliente o gas (48UA/UH). Ideal para climatización de grandes superficies, supermercados, gasolineras, tanto en obra nueva como en reposición. TECNOLOGÍA: -Compresores scroll con R410a -Amplio rango de funcionamiento -10ºC a 48ºC -Control Pro-Dialog +: Por microprocesador, auto-adaptativo, con funciones de diagnóstico, históricos de funcionamiento y programación horaria -Modelos 48UA/UH: calor adicional por gas EFICIENCIA: -EER hasta 3,07 y COP hasta 3,5 según modelos -Free-cooling opcional, para un enfriamiento gratuito -Módulo de recuperación de calor rotativo opcional, con ventilador de caudal variable y eficiencias de hasta el 90% -Reajuste del punto de consigna basado en la temperatura del aire exterior, para obtener un mayor ahorro energético -Hasta 4 etapas de regulación de capacidad para una gestión eficiente a carga parcial -Ventiladores Flying Bird IV de bajo consumo y motor ventilador interior de alta eficiencia clase IE2 INSTALACIÓN -Equipos muy compactos y ligeros, con la misma superficie en planta que sus predecesores, para una rápida sustitución de equipos con R22 -Rápida puesta en servicio, con pruebas de funcionamiento antes de salir de fábrica -Conexiones eléctricas simplificadas: un único punto alimentación para unidad y opciones, incluyendo el recuperador de calor -Módulo de recuperación suministrado en una pieza, para una instalación más rápida -Bordillo opcional para una instalación más rápida
