# Unidades de cubierta tipo Roof-Top SOLO FRÍO de tipo compacto 50 UA 100

- Propiedad del archivo: CONSTRUNARIO
- Formato: FIEBDC-3/2012
- Programa: Construnario Versión 3.40
- Fecha de los precios: 06/02/2014
- Divisa: EUR

**50-UA-100** u Unidades de cubierta tipo Roof-Top SOLO FRÍO de tipo compacto 50 UA 100
Unidades de cubierta tipo Roof-Top SOLO FRÍO de tipo compacto, especialmente diseñadas para su instalación en el exterior, de volumen y peso reducido, idóneas para su colocación sobre cubierta. Con mueble de chapa pintada y paneles con bisagras para facilidad de mantenimiento. Compresores de tipo herméticos alternativos o Scroll, según modelos, para R-410a, incluyendo protección contra sobrecargas. Ventiladores exteriores axiales Flying Bird de muy bajo nivel sonoro, con motores IP55. Funcionamiento de la unidad hasta -10ºC de forma standard (Control de presión de condensación integrado en la unidad). Baterías de tubo de cobre y aletas de aluminio pretratadas. Completamente cableadas de acuerdo con la normativa CE incorporando magnetotérmicos e interruptor general. Control electrónico PRODIALOG PLUS. Cap. Frigorífica (kW): 102,5 Cap. Calor por Gas (kW): 43/125 Consumo Nom. Frío kW: 34,2 Condiciones: Eurovent: Temperatura interior de 27ºC b.s, 19ºC b.h y temperatura exterior de 35ºC Tensión/Ph/Hz: 400-3-50 LargoxAnchoxAlto UE (mm): 3583 / 2198 / 1825 Peso Orient. UE (kg): 1520 Compresor: 2 / 3 / Scroll Ctd. Compresores: 5 Refrigerante: R410a Ventilador Exterior: Ventiladores axiales anillados Flying Bird Caudal Aire Interior (l/s): 5556
