# Unidades de cubierta tipo Roof-Top SOLO FRÍO calefacción por gas tipo compacto 48 UA 085

- Propiedad del archivo: CONSTRUNARIO
- Formato: FIEBDC-3/2012
- Programa: Construnario Versión 3.40
- Fecha de los precios: 06/02/2014
- Divisa: EUR

**48-UA-085** u Unidades de cubierta tipo Roof-Top SOLO FRÍO calefacción por gas tipo compacto 48 UA 085
Unidades de cubierta tipo Roof-Top SOLO FRÍO con calefacción por gas, de tipo compacto, especialmente diseñadas para su instalación en el exterior, de volumen y peso reducido, idóneas para su colocación sobre cubierta. Con mueble de chapa pintada y paneles con bisagras para facilidad de mantenimiento. Compresores de tipo herméticos alternativos o Scroll, según modelos, para R-410a, incluyendo protección contra sobrecargas. Ventiladores exteriores axiales Flying Bird de muy bajo nivel sonoro, con motores IP55. Funcionamiento de la unidad hasta -10ºC de forma standard (Control de presión de condensación integrado en la unidad). Baterías de tubo de cobre aletas de aluminio pretratadas. Completamente cableadas de acuerdo con la normativa CE incorporando magnetotérmicos e interruptor general. Control electrónico PRODIALOG PLUS. Cap. Frigorífica (kW): 88,9 Consumo Nom. Frío kW: 28,7 Condiciones: Eurovent: Temperatura interior de 27ºC b.s, 19ºC b.h y temperatura exterior de 35ºC Tensión/Ph/Hz: 400-3-50 LargoxAnchoxAlto UE (mm): 3582 / 2198 / 1825 Peso Orient. UE (kg): 1430 Compresor: 2 / 2 / Scroll Ctd. Compresores: 4 Refrigerante: R410a Ventilador Exterior: Ventiladores axiales anillados Flying Bird Caudal Aire Interior (l/s): 5556
