# Ventilador extracción 1, 5 HP caudal aire 8000m3/h 80Pa 400/3/50 Usado en 48-50/UA-UH 45 a 75

- Propiedad del archivo: CONSTRUNARIO
- Formato: FIEBDC-3/2012
- Programa: Construnario Versión 3.40
- Fecha de los precios: 06/02/2014
- Divisa: EUR

**OP-66-UAUH** Ventilador extracción 1, 5 HP caudal aire 8000m3/h 80Pa 400/3/50 Usado en 48-50/UA-UH 45 a 75
Ventilador extracción 1,5 HP caudal aire 8000m3/h 80Pa 400/3/50 Usado en 48-50/UA-UH 45 a 75
