# Ventilador extracción 4, 0 HP caudal aire 10000m3/h 150Pa 400/3/50 Usado en 48-50/UA-UH 85 a 120

- Propiedad del archivo: CONSTRUNARIO
- Formato: FIEBDC-3/2012
- Programa: Construnario Versión 3.40
- Fecha de los precios: 06/02/2014
- Divisa: EUR

**OP-67-UAUH** Ventilador extracción 4, 0 HP caudal aire 10000m3/h 150Pa 400/3/50 Usado en 48-50/UA-UH 85 a 120
Ventilador extracción 4,0 HP caudal aire 10000m3/h 150Pa 400/3/50 Usado en 48-50/UA-UH 85 a 120
