# Ventilador retorno c/actuador 4, 00 HP 10000 m3/h 400/3/50 Usado en 48-50/UA-UH 45 a 75

- Propiedad del archivo: CONSTRUNARIO
- Formato: FIEBDC-3/2012
- Programa: Construnario VersiĆ³n 3.40
- Fecha de los precios: 06/02/2014
- Divisa: EUR

**OP-142-UAUH** Ventilador retorno c/actuador 4, 00 HP 10000 m3/h 400/3/50 Usado en 48-50/UA-UH 45 a 75
Ventilador retorno c/actuador 4,00 HP 10000 m3/h 400/3/50 Usado en 48-50/UA-UH 45 a 75
