# Ventilador retorno c/actuador 7, 50 HP 16000 m3/h 400/3/50 Usado en 48-50/UA-UH 85 a 120

- Propiedad del archivo: CONSTRUNARIO
- Formato: FIEBDC-3/2012
- Programa: Construnario VersiĆ³n 3.40
- Fecha de los precios: 06/02/2014
- Divisa: EUR

**OP-144-UAUH** Ventilador retorno c/actuador 7, 50 HP 16000 m3/h 400/3/50 Usado en 48-50/UA-UH 85 a 120
Ventilador retorno c/actuador 7,50 HP 16000 m3/h 400/3/50 Usado en 48-50/UA-UH 85 a 120
