# Módulo Gas Natural 46, 8 Kw (2 etapas) Usado en 48-50/UA-UH 45 a 55

- Propiedad del archivo: CONSTRUNARIO
- Formato: FIEBDC-3/2012
- Programa: Construnario Versión 3.40
- Fecha de los precios: 06/02/2014
- Divisa: EUR

**OP-90-UAUH** Módulo Gas Natural 46, 8 Kw (2 etapas) Usado en 48-50/UA-UH 45 a 55
Módulo Gas Natural 46,8 Kw (2 etapas) Usado en 48-50/UA-UH 45 a 55
