# Módulo Gas Natural 72, 9 Kw (2 etapas) Usado en 48-50/UA-UH 65 a 75

- Propiedad del archivo: CONSTRUNARIO
- Formato: FIEBDC-3/2012
- Programa: Construnario Versión 3.40
- Fecha de los precios: 06/02/2014
- Divisa: EUR

**OP-92-UAUH** Módulo Gas Natural 72, 9 Kw (2 etapas) Usado en 48-50/UA-UH 65 a 75
Módulo Gas Natural 72,9 Kw (2 etapas) Usado en 48-50/UA-UH 65 a 75
