# Módulo Gas Natural 147, 4 Kw (3 etapas) Usado en 48-50/UA-UH 120

- Propiedad del archivo: CONSTRUNARIO
- Formato: FIEBDC-3/2012
- Programa: Construnario Versión 3.40
- Fecha de los precios: 06/02/2014
- Divisa: EUR

**OP-95-UAUH** Módulo Gas Natural 147, 4 Kw (3 etapas) Usado en 48-50/UA-UH 120
Módulo Gas Natural 147,4 Kw (3 etapas) Usado en 48-50/UA-UH 120
