# Módulo Propano 74, 5 Kw 48AZ/UZ 20-28 Usado en 48-50/UA-UH 65 a 75

- Propiedad del archivo: CONSTRUNARIO
- Formato: FIEBDC-3/2012
- Programa: Construnario Versión 3.40
- Fecha de los precios: 06/02/2014
- Divisa: EUR

**OP-102-UAUH** Módulo Propano 74, 5 Kw 48AZ/UZ 20-28 Usado en 48-50/UA-UH 65 a 75
Módulo Propano 74,5 Kw 48AZ/UZ 20-28 Usado en 48-50/UA-UH 65 a 75
