# Módulo Propano 105, 2 Kw (2 etapas) Usado en 48-50/UA-UH 85 a 100

- Propiedad del archivo: CONSTRUNARIO
- Formato: FIEBDC-3/2012
- Programa: Construnario Versión 3.40
- Fecha de los precios: 06/02/2014
- Divisa: EUR

**OP-103-UAUH** Módulo Propano 105, 2 Kw (2 etapas) Usado en 48-50/UA-UH 85 a 100
Módulo Propano 105,2 Kw (2 etapas) Usado en 48-50/UA-UH 85 a 100
