# Módulo Propano 150, 7 Kw (2 etapas) Usado en 48-50/UA-UH 120

- Propiedad del archivo: CONSTRUNARIO
- Formato: FIEBDC-3/2012
- Programa: Construnario Versión 3.40
- Fecha de los precios: 06/02/2014
- Divisa: EUR

**OP-105-UAUH** Módulo Propano 150, 7 Kw (2 etapas) Usado en 48-50/UA-UH 120
Módulo Propano 150,7 Kw (2 etapas) Usado en 48-50/UA-UH 120
