# Alarma filtro sucio + Detección de caudal Usado en 48-50/UA-UH

- Propiedad del archivo: CONSTRUNARIO
- Formato: FIEBDC-3/2012
- Programa: Construnario Versión 3.40
- Fecha de los precios: 06/02/2014
- Divisa: EUR

| Código | Descripción |
|---|---|
| OP-162-UAUH | Alarma filtro sucio + Detección de caudal Usado en 48-50/UA-UH |
