# Unidad exterior del sistema XP Energy para refrigeración, calefacción y producción de ACS. 38AW090H7

- Propiedad del archivo: CONSTRUNARIO
- Formato: FIEBDC-3/2012
- Programa: Construnario Versión 3.40
- Fecha de los precios: 06/02/2014
- Divisa: EUR

**38AW090H7** Unidad exterior del sistema XP Energy para refrigeración, calefacción y producción de ACS. 38AW090H7
Unidad exterior del sistema XP Energy para refrigeración, calefacción y producción de ACS. Inverter. R410a. Garantía: Total CMS. Puesta en Marcha no Incluida.
