# Módulo hidrónico con resistencia de apoyo de 3 kW (monofásico) 80AWX065M3

- Propiedad del archivo: CONSTRUNARIO
- Formato: FIEBDC-3/2012
- Programa: Construnario Versión 3.40
- Fecha de los precios: 06/02/2014
- Divisa: EUR

**80AWX065M3** Módulo hidrónico con resistencia de apoyo de 3 kW (monofásico) 80AWX065M3
Módulo hidrónico con resistencia de apoyo de 3 kW (monofásico)
