# Módulo hidrónico con resistencia de apoyo de 6 kW (monofásico) 80AWX065M6

- Propiedad del archivo: CONSTRUNARIO
- Formato: FIEBDC-3/2012
- Programa: Construnario Versión 3.40
- Fecha de los precios: 06/02/2014
- Divisa: EUR

**80AWX065M6** Módulo hidrónico con resistencia de apoyo de 6 kW (monofásico) 80AWX065M6
Módulo hidrónico con resistencia de apoyo de 6 kW (monofásico)
