# Módulo hidrónico con resistencia de apoyo de 6 kW (trifásico) 80AWX115T6

- Propiedad del archivo: CONSTRUNARIO
- Formato: FIEBDC-3/2012
- Programa: Construnario Versión 3.40
- Fecha de los precios: 06/02/2014
- Divisa: EUR

**80AWX115T6** Módulo hidrónico con resistencia de apoyo de 6 kW (trifásico) 80AWX115T6
Módulo hidrónico con resistencia de apoyo de 6 kW (trifásico)
