# Módulo hidrónico con resistencia de apoyo de 9 kW (trifásico) 80AWX115T9

- Propiedad del archivo: CONSTRUNARIO
- Formato: FIEBDC-3/2012
- Programa: Construnario Versión 3.40
- Fecha de los precios: 06/02/2014
- Divisa: EUR

**80AWX115T9** Módulo hidrónico con resistencia de apoyo de 9 kW (trifásico) 80AWX115T9
Módulo hidrónico con resistencia de apoyo de 9 kW (trifásico)
