# Depósito ACS, 2 espiral, 200 litros

- Propiedad del archivo: CONSTRUNARIO
- Formato: FIEBDC-3/2012
- Programa: Construnario Versión 3.40
- Fecha de los precios: 06/02/2014
- Divisa: EUR

| Código | Ud | Descripción |
|---|---|---|
| 60STD020E03 | u | Depósito ACS, 2 espiral, 200 litros |
