# Kit de tubería ACS para instalar 80AW9023 dentro de 80AW9025

- Propiedad del archivo: CONSTRUNARIO
- Formato: FIEBDC-3/2012
- Programa: Construnario Versión 3.40
- Fecha de los precios: 06/02/2014
- Divisa: EUR

| Código | Ud | Descripción |
|---|---|---|
| 80AW9026 | u | Kit de tubería ACS para instalar 80AW9023 dentro de 80AW9025 |
