# Sensor exterior remoto para conectar a la condensadora

- Propiedad del archivo: CONSTRUNARIO
- Formato: FIEBDC-3/2012
- Programa: Construnario VersiĆ³n 3.40
- Fecha de los precios: 06/02/2014
- Divisa: EUR

| Código | Ud | Descripción |
|---|---|---|
| 33AW-RAS02 | u | Sensor exterior remoto para conectar a la condensadora |
