# 61AF Bomba de calor aire-agua de alta temperatura

- Propiedad del archivo: CONSTRUNARIO
- Formato: FIEBDC-3/2012
- Programa: Construnario Versión 3.40
- Fecha de los precios: 06/02/2014
- Divisa: EUR

**C1011CAR-033** 61AF Bomba de calor aire-agua de alta temperatura
Gama de bombas de calor aire-agua no reversibles de alta temperatura. 9 tamaños con capacidades caloríficas comprendidas entre 14 y 102 Kw. Diseñadas para aplicaciones de calefacción y ACS residenciales y comerciales. Clase “A” y COP hasta 4,4 Temperatura de salida de agua hasta 65ºC Tamaño muy compacto Sustitución o ampliación de calderas Tecnología: Compresores scroll de R407c, con inyección de vapor, sin mantenimiento Ventiladores patentados “Flying Bird IV” de bajo nivel sonoro Control Pro-Dialog +: Por microprocesador, auto-adaptativo, con funciones de diagnóstico e históricos de funcionamiento Producción de agua caliente hasta 65ºC, para calefacción y agua caliente sanitaria. Sustitución de calderas Eficiencia: Clase energética “A”. COP hasta 4,4 según modelos Válvulas de expansión electrónicas: mayor eficiencia a carga parcial Gestión dinámica del sobrecalentamiento, para una mejor utilización de la superficie de intercambio del condensador Instalación: Módulo hidrónico integrado: flexibilidad en la instalación, reducción del espacio necesario y menor tiempo de instalación Chasis muy compacto de bajo nivel sonoro Rápida puesta en servicio, con prueba de funcionamiento antes de salir de fábrica. Función “test rápido” para verificación de componentes Conexiones eléctricas simplificadas: un solo punto de alimentación eléctrica Garantía: Garantía Total: 2 años en piezas, mano de obra y desplazamiento.
