# Bomba de calor aire-agua de alta temperatura 61AF014X7

- Propiedad del archivo: CONSTRUNARIO
- Formato: FIEBDC-3/2012
- Programa: Construnario Versión 3.40
- Fecha de los precios: 06/02/2014
- Divisa: EUR

**61AF014X7** u Bomba de calor aire-agua de alta temperatura 61AF014X7
Bomba de calor aire-agua, no reversible, con compresores scroll con inyección de vapor para R-407c, ventiladores axiales de bajo nivel sonoro, control numérico PRO-DIALOG Plus. Fabricada según normas C.E. y certificaciones ISO-9001. Temperaturas de salida agua de hasta 65ºC Capacidad calorífica nominal**(kW): 14,0 Consumo(kW): 3,4 COP(kW/kW): 4,10 Clase Eurovent, calefacción: A Peso en funcionamiento*** Unidad estándar (sin módulo hidrónico)(kg): 159 Unidad estándar (con módulo hidrónico)(kg): 169 Niveles sonoros Nivel de potencia sonora 10-12 W****(dB(A)): 71 Nivel de presión sonora a 10 m†(dB(A)): 43 Compresor: Uno, hermético, de tipo scroll, 48,3 r/s, una etapa de capacidad Carga de refrigerante: R-407C Carga(kg): 4,0 Control de capacidad: Pro-Dialog+ Capacidad mínima(%): 100 Condensadores: Intercambiador de calor de placas de expansión directa, soldado Volumen de agua(l): 3,7 Presión máx. de funcionamiento, lado de agua con y sin módulo hidrónico(kPa): 300 Ventiladores: Dos ventiladores axiales a dos velocidades Caudal de aire (alta velocidad)(l/s): 2050 Velocidad(r/s): 11,7 Evaporador: Tubos de cobre ranurados y aletas de aluminio Bomba: Una bomba a tres velocidades Tipo de conexiones de agua (con y sin módulo hidrónico): Victaulic Conexiones(pulg.): 1 hembra Diámetro exterior del tubo(mm): 25
